# Baumittel betriebst. Tunnelnachrüstung BAB
Angebotsaufforderung (GAEB DA XML 3.2, DA83)
Projekt: A-P0313-00
Währung: EUR
Vergabeart: Öffentliche Ausschreibung
Auftraggeber: Autobahn GmbH des Bundes, Niederlassung Ost (Halle/Saale), AdB-NL Ost, Magdeburger Str.51, 06112 Halle, Magdeburger Str.51, 06112 Halle/Saale, Telefon +49 345 940 997 00, Fax +49 34594099702, E-Mail ost@autobahn.de
Erstellt mit: GXML Toolbox V3.3 R20230829, iTWO_64 V25.0.650, 02.06.2026

## 1 Tunnel A17 - Verkehrssicherung Austausch FOL
Datum: 02.06.2026
WaGr: 99_99_01

### Abschnitt 01 Tunnel Coschütz + Dölzschen

#### Unterabschnitt 01.01 Fahrtrichtung Dresden

**01.01.0001 Verk.sich. kürzerer Dauer durchf.*stat. Arbeitsst. bei Dunkelheit*Anordnung n. Unt.**
StL-Nr. 2110513590199219
Verkehrssicherung an Arbeitsstellen von kürzerer Dauer
betriebsfertig aufbauen, vorhalten, warten, instand
setzen, betreiben und abbauen. Vorübergehende Verkehrssicherungsmaßnahmen durchführen.
Nach RSA, Regelplan 'D IV/1l'

Für stationäre Arbeitsstelle.
Länge des Arbeitsbereiches '3.620m'

Gesamtdauer der Verkehrsführung 'bis 11h'

Bei Dunkelheit.
Verkehrsrechtliche Anordnung nach Unterlagen des AG
einholen und zugehörige Unterlagen erstellen. Erforderliche Ortsbesichtigungen zur Erstellung der Planunterlagen für die verkehrsrechtliche Anordnung durchführen.
Anfallende Gebühren 'werden nicht gesondert vergütet, sondern sind in den EP einzukalkulieren'
Menge: 7,000 St
Leistungsbereichkatalog: 105

**01.01.0002 Verk.sich. kürzerer Dauer durchf.*stat. Arbeitsst. bei Dunkelheit*Anordnung n. Unt.**
StL-Nr. 2110513590199219
Verkehrssicherung an Arbeitsstellen von kürzerer Dauer
betriebsfertig aufbauen, vorhalten, warten, instand
setzen, betreiben und abbauen. Vorübergehende Verkehrssicherungsmaßnahmen durchführen.
Nach RSA, Regelplan 'D IV/1r'

Für stationäre Arbeitsstelle.
Länge des Arbeitsbereiches '3.620m'

Gesamtdauer der Verkehrsführung 'bis 11h'

Bei Dunkelheit.
Verkehrsrechtliche Anordnung nach Unterlagen des AG
einholen und zugehörige Unterlagen erstellen. Erforderliche Ortsbesichtigungen zur Erstellung der Planunterlagen für die verkehrsrechtliche Anordnung durchführen.
Anfallende Gebühren 'werden nicht gesondert vergütet, sondern sind in den EP einzukalkulieren'
Menge: 5,000 St
Leistungsbereichkatalog: 105

#### Unterabschnitt 01.02 Fahrtrichtung Prag

**01.02.0001 Verk.sich. kürzerer Dauer durchf.*stat. Arbeitsst. bei Dunkelheit*Anordnung n. Unt.**
StL-Nr. 2110513590199219
Verkehrssicherung an Arbeitsstellen von kürzerer Dauer
betriebsfertig aufbauen, vorhalten, warten, instand
setzen, betreiben und abbauen. Vorübergehende Verkehrssicherungsmaßnahmen durchführen.
Nach RSA, Regelplan 'D IV/1l'

Für stationäre Arbeitsstelle.
Länge des Arbeitsbereiches '3.620m'

Gesamtdauer der Verkehrsführung 'bis 11h'

Bei Dunkelheit.
Verkehrsrechtliche Anordnung nach Unterlagen des AG
einholen und zugehörige Unterlagen erstellen. Erforderliche Ortsbesichtigungen zur Erstellung der Planunterlagen für die verkehrsrechtliche Anordnung durchführen.
Anfallende Gebühren 'werden nicht gesondert vergütet, sondern sind in den EP einzukalkulieren'
Menge: 6,000 St
Leistungsbereichkatalog: 105

**01.02.0002 Verk.sich. kürzerer Dauer durchf.*stat. Arbeitsst. bei Dunkelheit*Anordnung n. Unt.**
StL-Nr. 2110513590199219
Verkehrssicherung an Arbeitsstellen von kürzerer Dauer
betriebsfertig aufbauen, vorhalten, warten, instand
setzen, betreiben und abbauen. Vorübergehende Verkehrssicherungsmaßnahmen durchführen.
Nach RSA, Regelplan 'D IV/1r'

Für stationäre Arbeitsstelle.
Länge des Arbeitsbereiches '3.620m'

Gesamtdauer der Verkehrsführung 'bis 11h'

Bei Dunkelheit.
Verkehrsrechtliche Anordnung nach Unterlagen des AG
einholen und zugehörige Unterlagen erstellen. Erforderliche Ortsbesichtigungen zur Erstellung der Planunterlagen für die verkehrsrechtliche Anordnung durchführen.
Anfallende Gebühren 'werden nicht gesondert vergütet, sondern sind in den EP einzukalkulieren'
Menge: 4,000 St
Leistungsbereichkatalog: 105

### Abschnitt 02 Tunnel Altfranken

#### Unterabschnitt 02.01 Fahrtrichtung Dresden

**02.01.0001 Verk.sich. kürzerer Dauer durchf.*stat. Arbeitsst. bei Dunkelheit*Anordnung n. Unt.**
StL-Nr. 2110513590199219
Verkehrssicherung an Arbeitsstellen von kürzerer Dauer
betriebsfertig aufbauen, vorhalten, warten, instand
setzen, betreiben und abbauen. Vorübergehende Verkehrssicherungsmaßnahmen durchführen.
Nach RSA, Regelplan 'D IV/1l'

Für stationäre Arbeitsstelle.
Länge des Arbeitsbereiches '350m'

Gesamtdauer der Verkehrsführung 'bis 11h'

Bei Dunkelheit.
Verkehrsrechtliche Anordnung nach Unterlagen des AG
einholen und zugehörige Unterlagen erstellen. Erforderliche Ortsbesichtigungen zur Erstellung der Planunterlagen für die verkehrsrechtliche Anordnung durchführen.
Anfallende Gebühren 'werden nicht gesondert vergütet, sondern sind in den EP einzukalkulieren'
Menge: 1,000 St
Leistungsbereichkatalog: 105

**02.01.0002 Verk.sich. kürzerer Dauer durchf.*stat. Arbeitsst. bei Dunkelheit*Anordnung n. Unt.**
StL-Nr. 2110513590199219
Verkehrssicherung an Arbeitsstellen von kürzerer Dauer
betriebsfertig aufbauen, vorhalten, warten, instand
setzen, betreiben und abbauen. Vorübergehende Verkehrssicherungsmaßnahmen durchführen.
Nach RSA, Regelplan 'D IV/1r'

Für stationäre Arbeitsstelle.
Länge des Arbeitsbereiches '350m'

Gesamtdauer der Verkehrsführung 'bis 11h'

Bei Dunkelheit.
Verkehrsrechtliche Anordnung nach Unterlagen des AG
einholen und zugehörige Unterlagen erstellen. Erforderliche Ortsbesichtigungen zur Erstellung der Planunterlagen für die verkehrsrechtliche Anordnung durchführen.
Anfallende Gebühren 'werden nicht gesondert vergütet, sondern sind in den EP einzukalkulieren'
Menge: 1,000 St
Leistungsbereichkatalog: 105

#### Unterabschnitt 02.02 Fahrtrichtung Prag

**02.02.0001 Verk.sich. kürzerer Dauer durchf.*stat. Arbeitsst. bei Dunkelheit*Anordnung n. Unt.**
StL-Nr. 2110513590199219
Verkehrssicherung an Arbeitsstellen von kürzerer Dauer
betriebsfertig aufbauen, vorhalten, warten, instand
setzen, betreiben und abbauen. Vorübergehende Verkehrssicherungsmaßnahmen durchführen.
Nach RSA, Regelplan 'D IV/1l'

Für stationäre Arbeitsstelle.
Länge des Arbeitsbereiches '350m'

Gesamtdauer der Verkehrsführung 'bis 11h'

Bei Dunkelheit.
Verkehrsrechtliche Anordnung nach Unterlagen des AG
einholen und zugehörige Unterlagen erstellen. Erforderliche Ortsbesichtigungen zur Erstellung der Planunterlagen für die verkehrsrechtliche Anordnung durchführen.
Anfallende Gebühren 'werden nicht gesondert vergütet, sondern sind in den EP einzukalkulieren'
Menge: 1,000 St
Leistungsbereichkatalog: 105

**02.02.0002 Verk.sich. kürzerer Dauer durchf.*stat. Arbeitsst. bei Dunkelheit*Anordnung n. Unt.**
StL-Nr. 2110513590199219
Verkehrssicherung an Arbeitsstellen von kürzerer Dauer
betriebsfertig aufbauen, vorhalten, warten, instand
setzen, betreiben und abbauen. Vorübergehende Verkehrssicherungsmaßnahmen durchführen.
Nach RSA, Regelplan 'D IV/1r'

Für stationäre Arbeitsstelle.
Länge des Arbeitsbereiches '350m'

Gesamtdauer der Verkehrsführung 'bis 11h'

Bei Dunkelheit.
Verkehrsrechtliche Anordnung nach Unterlagen des AG
einholen und zugehörige Unterlagen erstellen. Erforderliche Ortsbesichtigungen zur Erstellung der Planunterlagen für die verkehrsrechtliche Anordnung durchführen.
Anfallende Gebühren 'werden nicht gesondert vergütet, sondern sind in den EP einzukalkulieren'
Menge: 1,000 St
Leistungsbereichkatalog: 105

### Abschnitt 03 Tunnel Harthe

#### Unterabschnitt 03.01 Fahrtrichtung Dresden

**03.01.0001 Verk.sich. kürzerer Dauer durchf. stat.Arb.st. ums. bis 4 Std.*bei Dunkelheit Anordnung n. Unt.**
StL-Nr. 2110513500291219
Verkehrssicherung an Arbeitsstellen von kürzerer Dauer
betriebsfertig aufbauen, vorhalten, warten, instand
setzen, betreiben und abbauen. Vorübergehende Verkehrssicherungsmaßnahmen durchführen.
Für stationäre Arbeitsstelle einschließlich Umsetzen.
Umsetzen nach Unterlagen des AG.
Länge des Arbeitsbereiches '300m'

Gesamtdauer der Verkehrsführung bis 4 Std.
Bei Dunkelheit.
Verkehrsrechtliche Anordnung nach Unterlagen des AG
einholen und zugehörige Unterlagen erstellen. Erforderliche Ortsbesichtigungen zur Erstellung der Planunterlagen für die verkehrsrechtliche Anordnung durchführen.
Anfallende Gebühren 'werden nicht gesondert vergütet, sondern sind in den EP einzukalkulieren'
Menge: 1,000 St
Leistungsbereichkatalog: 105

#### Unterabschnitt 03.02 Fahrtrichtung Prag

**03.02.0001 Verk.sich. kürzerer Dauer durchf. stat.Arb.st. ums. bis 4 Std.*bei Dunkelheit Anordnung n. Unt.**
StL-Nr. 2110513500291219
Verkehrssicherung an Arbeitsstellen von kürzerer Dauer
betriebsfertig aufbauen, vorhalten, warten, instand
setzen, betreiben und abbauen. Vorübergehende Verkehrssicherungsmaßnahmen durchführen.
Für stationäre Arbeitsstelle einschließlich Umsetzen.
Umsetzen nach Unterlagen des AG.
Länge des Arbeitsbereiches '300m'

Gesamtdauer der Verkehrsführung bis 4 Std.
Bei Dunkelheit.
Verkehrsrechtliche Anordnung nach Unterlagen des AG
einholen und zugehörige Unterlagen erstellen. Erforderliche Ortsbesichtigungen zur Erstellung der Planunterlagen für die verkehrsrechtliche Anordnung durchführen.
Anfallende Gebühren 'werden nicht gesondert vergütet, sondern sind in den EP einzukalkulieren'
Menge: 1,000 St
Leistungsbereichkatalog: 105
